# Katschmühlenwehr
Angebotsaufforderung (GAEB 90, DA83)
Währung: EUR
Auftraggeber: Freistaat Thüringen

## Rückbau Katschmühlenwehr
Datum: 24.02.26

*Hinweis*
Vorbemerkungen
1. Bei etwaigen Widersprüchen zwischen
Leistungsverzeichnis und Baubeschreibung gelten die
Dokumente in folgender Reihenfolge:
1. Leistungsverzeichnis
2. Baubeschreibung
3. Zeichnungen / Pläne

2. Vor Angebotsabgabe wird dem AN dringend eine
Ortsbesichtigung zur Einschätzung der
Platzverhältnissen der Zufahrt und des Baubereiches
empfohlen.

3. Bestandteile des Vertrages werden:
- die komplette Leistungsbeschreibung
- die VOB/ A / B / C
- die Besonderen Vertragsbedingungen und
Verpflichtungen gemäß ThürVgG

*Hinweis*
Hinweis zur Baustellenzufahrt

Als Baustellenzufahrt ist die Anfahrt über den Platz
der Freiheit und die Pfortenstraße möglich. Einsatz
größerer Technik auf eigene Gefahr. Die Abstimmung der
Logistik auf die Gegebenheiten vor Ort obliegt dem AN.
Zirka  80 m vom Abzweig Platz der Freiheit entfernt
beginnt auf der linken Seite die neu zu errichtende
Baustraße. Der Bereich Tor bis zur Gewässerrampe bzw.
späterer dauerhafter Gewässerzufahrt soll als auf 5,00m
Breite ertüchtigt werden. Ebenso sind die im
Übersichtsplan verzeichneten BE-Flächen sowie eine
Gewässerzufahrt herzustellen. Materialtransporte und
dergleichen sind auf diese Randbedingungen abzustimmen.
Die vorhandene Lagerfläche ist auf ca. 2 x 150 m²
begrenzt. Bei Bedarf sind weitere Flächen der
Baustellenrichtung vom AN selbst zu beschaffen und nach
der Benutzung wiederherzustellen. Falls nicht anders
beschrieben, sind diese Mehrkosten in die
Einheitspreise einzurechnen.

### Bereich 1 Allgemeine Leistungen

#### Abschnitt 1.1 Baustelleneinrichtung und -räumung

**1.1.10 Baustelle einrichten**
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale für alle Leistungen
dieses Leistungsverzeichnisses.
Ursprünglichen Zustand wieder herstellen.Sollte der AN
sich weitere Flächen beschaffen, so hat er dem AG vom
Eigentümer eine Freistellungsbescheinigung nach Rückbau
vorzulegen
Menge: 1,000 psch

**1.1.20 Baustelle vorhalten über Bauzeit**
Baustelle vorhalten über Bauzeit
Baustelle für die Dauer der Bauausführung vorhalten und
betreiben. Die Position umfasst das Sichern der
Baustelle während der gesamten Bauzeit inkl. Aufstellen
von Warnschildern;
inkl. Selbstversorgung Baustrom, und Bauwasser (wird
nicht vom AG gestellt)
Menge: 1,000 psch

**1.1.30 Baustelle räumen**
Baustelle räumen
inkl. Wiederherstellung des vorgefundenen Zustands der
durch die Gesamtbaumaßnahme beanspruchten
Verkehrsflächen, Privatgrundstücke und BE- Flächen.
inkl. Ablesen der Flächen von Schnittgut,
Gesteinsmaterial, Fremdstoffen und Raseneinsaat auf
Teilflächen;
Benutzte Flächen und Wege sind entsprechend dem
ursprünglichen Zustand unter Wahrung der
landschaftspflegerischen Belange ordnungsgemäß
herzurichten!
Menge: 1,000 psch

**1.1.40 Aufstellung Bauschild**
- inkl. Herstellung, Lieferung, Montage einer
  eigenständigen Tragkonstruktion und Fundamente
-  Inhalt und Maße des Bauschildes gemäß Vorlage
  des AG max. 2 x 3 m
- inkl. Erd-, Betonarbeiten
- inkl. Lieferung / Montage an durch den AG
  ausgewiesener Stelle
- inkl. Abbau und Entsorgung Bauschild, Fundamente,
Traggerüst
- inkl. Verfüllung und Begrünung Erdreich, Standfläche
Aufstellung nach Vorgabe des AG
Menge: 1,000 St

**1.1.50 Register für gefährliche Abfälle**
Abfallregister für gefährliche Abfälle führen.
Leistung umfasst die Erfüllung der Registerpflicht für
alle gefährlichen Abfälle, die nicht weiter zu
verwenden, sondern zu entsorgen sind.
Die Entsorgung des gefährlichen Abfalls ist Nach
Vorgabe der Zustänigen Behörde zu dokumentieren, die
Nachweise sind dem AG vorzulegen.
Die Wiegescheine sind tagesaktuell, jedoch spätestens
nach 3
WT dem AG zu übergeben. Eine Übergabe per Email ist als
Vorabinformation zulässig.
Das Register ist dem Auftraggeber bis spätestens zur
Schlussabnahme in Papierform und als Excel-Tabelle
(Dateiformat) zu übergeben.
Menge: 1,000 St

**1.1.60 Register für nicht gefährl. Abfälle**
Abfallregister für nicht gefährliche Abfälle führen.
Leistung umfasst die Erfüllung der Registerpflicht
für alle nicht gefährlichen Abfälle, die infolge
Verdrängung, fehlender Eignung oder mangels Wiederverwendungsmöglichkeit nicht innerhalb der Baustelle
verbleiben und bei denen die Führung des Abfallregisters nicht ausdrücklich erwähnt ist.
Mit dem Lösen bzw. Aufnehmen des Materials geht
die "Sachherrschaft" im Sinne des KrW-AbfG an den
Auftragnehmer über. Auftragnehmer handelt als Abfallerzeuger und nimmt alle damit verbundenen Pflichten
wahr, insbesondere die Registerpflicht.
Das Register ist dem Auftraggeber bis spätestens zur
Schlussabnahme in Papierform zu übergeben.
Pauschale gilt
für alle Leistungen dieses Abschnittes dieses
Leistungsverzeichnisses.
Menge: 1,000 St

**1.1.70 Havarie- und Hochwassernotfallplan erstellen**
Fertigstellung eines Havarie- und
Hochwassernotfallplans
gemäß Vorlage des AG mit Angabe

- der Bauzeit
- Zuständigkeiten und Erreichbarkeiten
- den vorbeugenden und im Hochwasser
einzuleitenden Hochwasserschutzmaßnahmen
- die Verfügbarkeit von Personal, Technik und Material
Der Havarieplan muss alle Abwehrmaßnahmen aufführen,
die im Havariefall eine Beeinträchtigung des Grund- und
Oberflächenwassers verhindern.
Der Maßnahmenplan ist dem AG 2 Wochen vor Baubeginn
zu übergeben.
Menge: 1,000 St

**1.1.80 Baustelle kurzfr.räumen gem. Havarieplan**
Baustelle räumen bei Überschreiten der im Havarieplan
angegebenen Wasserstandes bzw. Hochwasserereignisses.
Der dafür anzunehmende Pegel ist der Pegel Weida,
weitere Daten stellt der AG nicht zur Verfügung.
Die Leistung bezieht sich auf das plötzliche Auftreten
eines größeren Hochwasserereignisses  im zufließenden
Flusslauf.
Einzukalkulieren sind alle Leistungen, die erforderlich
sind, um die Baustelle in diesem Fall schnell und
unplanmäßig zu räumen und gerade im Gebrauch
befindliche Geräte, Maschinen und Materialien aus dem
gefährdeten Bereich zu entfernen.
Menge: 1,000 psch

**1.1.90 Wiederherstellung BE nach Räumung**
Wiederherstellen der Baustelleneinrichtung nach
Beschädigung / Zerstörung durch ein Hochwasserereignis
auf den Stand vor dem Hochwasserereignis.
Vergütung erfolgt nur, wenn beim Auftreten des
Hochwasserereignisses die Baustelle /
Baustelleneinrichtung bereits eingerichtet war.
Menge: 1,000 psch

**1.1.100 Stillstandskosten für Baustelle**
Stillstandskosten für Baustelle
Angabe eines Tagessatzes zur Vergütung von
Stillstandskosten bei Behinderungen infolge erhöhter
Abflussverhältnisse (ca. 50 cm über Mittelwasser, siehe
auch Havarieplan)

Gültig ab dem 6. Werktag!

ACHTUNG:
Für Stillstandszeiten gilt eine Karenzzeit von 5
aufeinander folgenden Werktagen, die mit dem Angebot
abgegolten sind.

Die Position umfasst alle Leistungen zur Vorhaltung der
Baustelle, inkl. der vorhandenen Technik während der
Stillstandszeit!

DerVergütungsanspruch erlischt, wenn Technik und Gerät
von der Baustelle abtransportiert wird und dadurch die
Einsatzfähigkeit des AN eingeschränkt wird (mit
Ausnahme Abtransport aus überschwemmungsgefährdeten
Bereichen)
Ein Vergütungsanspruch entsteht erst nach Aufnahme der
ausgeschriebenen Bauleistungen, inkl. vollständiger
Einrichtung der Baustelle und Vorhandensein von
Bautechnik!
Menge: 5,000 d

**1.1.110 Zulage für Arbeiten im Wasserlauf**
Zulage zu allen Positionen für alle Behinderungen und
Erschwernisse im Zusammenhang mit Arbeiten an und im
Wasserlauf der Weida
Menge: 1,000 psch

**1.1.120 Bauzeitliche Sicherung Leitungsmedien**
Die Position enthält alle Leistungen die zur
Einrichtung, Vorhaltung und Rückbau der bauzeitlichen
Absicherung für vorhandene Medienträger und Anlagen im
Baufeld und Zufahrtsbereich notwendig werden;
inkl. Kennzeichnung für Baustellenverkehr;
inkl. Durchführung örtlicher Einweisungen mit den
Netzbetreibern und Leitungseigentümern;
inkl. Meldung von Beschädigungen;
inkl. Sicherung der Leitungen in Querungsbereichen
durch Einsatz geeigneter Maßnahmen sowie unter
Berücksichtigung gesonderter Auflagen des
Leitungsbetreibers;
Alle erforderlichen Abstimmungen mit dem
Leitungsbetreiber sind im Einheitspreis mit
einzukalkulieren!
Leitungsbestand siehe Übersichtslageplan und Lageplan
Menge: 1,000 psch

**1.1.130 Einholung Schachtscheine**
zur Feststellung der Lage der Leitungen, wie Abwasser,
Trinkwasser, Strom, Gas, Telekom usw.;
zur Festlegung notwendiger Sicherheitsabstände;
inkl. aller anfallenden Aufwendungen und Gebühren der
zuständigen Behörden; inkl. Aufwendungen für das
Einbeziehen der zuständigen Netzbetreiber für
Abstimmungen und Einweisungen vor Ort;
Abrechnung erfolgt einmal pauschal, in der Örtlichkeit
können bis zu 6 Medienträger betroffen sein.
Menge: 1,000 psch

#### Abschnitt 1.2 Baustellensicherung

**1.2.10 Sicherung Baubereich**
Herstellen und Ausführen der Verkehrs-, Betriebs-
und Absturzsicherheit im Bereich der Baustelle während
der gesamten Bauzeit.
Bauzäune, Absperrbaken und sonstige Sicherungseinrichtungen zur Absicherung des Baustellenbereiches
aufstellen, mehrmals umsetzen, vorhalten, abbauen.
Der ggf. erforderliche tägliche Auf- und Abbau der
Sicherungseinrichtungen wird nicht gesondert berechnet.
Bewachung und Beleuchtung der Baustelle entsprechend
den Vorschriften, einschl. Lieferung, Vorhaltung und
Betreiben der Sicherungsanlagen, Beschilderung und
Beleuchtung (inkl. Beleuchtungsstoff).
Mit Bauende Abbau der Sicherungsanlagen.
Menge: 1,000 psch

**1.2.20 Baumschutz nach DIN 18920**
Schutz vorh. Bäume vor mechanischer Beschädigung gemäß
DIN 18920,
Position umfasst Lieferung, Einbau, Vorhaltung und
Rückbau inkl. Entsorgung nach Wahl des AN.
Schutz bestehend aus einer Ummantelung des Stammes mit
Abpolsterung aus Dränrohren, o.ä., einer Umbretterung
(Stärke mind. 25mm) und einer Drahtbefestigung. Lage in
der Örtlichkeit gem. Anlage B.4 bzw. in Absprache mit
AG bzw. Bauüberwachung.

Stammdurchmesser bis 1,50m
Die Bretter sind 10cm über dem Wurzelhals anzusetzen;
Schutzhöhe mind. 2,50m

Brettermantel einschl. Polsterung herstellen, sichern
während der Bauzeit und schadloses Beseitigen nach
Beendigung der Arbeiten.
Menge: 20,000 St

**1.2.30 Schutz des Wurzelbereiches von Bäumen vor Druckschäden bei befristeter Belastung**
Schutz des Wurzelbereiches von Bäumen
vor Druckschäden bei befristeter Belastung
(DIN 18920 und RAS-LP-4),
Überfahrten und Auflasten durch abdecken mit
Geotextilvlies und 20 cm dick Mineralgemisch 0/45 mm,
einschl. ordnungsgemäßer Rückbau der Schutzlagen nach
der Inanspruchnahme der Flächen.
Menge: 200,000 m²

**1.2.40 Schutzzaun gegen mechanische Schäden für Bäume entsprechend DIN 18920 und RAS-LP 4**
Schutzzaun gegen mechanische Schäden für Bäume
entsprechend DIN 18920 und RAS-LP 4
unter Einhaltung der ZTV Baumpflege 2006
durch einen ortsfesten Zaun oder stabilen Bauzaun
nach Angaben der BÜ fachgerecht herstellen,
für die gesamte Bauzeit vorhalten und
nach Abschluss der Bauarbeiten
ordnungsgemäß beseitigen,
Mindesthöhe 200 cm,
Pfosten D 10 cm
Schutzvorrichtung darf nicht auf die Wurzelanläufe
aufgesetzt werden.
Menge: 100,000 m

**1.2.50 Handschachtung im Wurzelbereich von geschützten Bäumen,**
Handschachtung im Wurzelbereich
von geschützten Bäumen,
für das Herstellen von Einzelfundamenten,
Herstellen einer Baugrubenwand für Kanalbauarbeiten,
Handarbeit als Zulage
zur Bodenbewegung,

Achtung !!!
Die Handschachtung erfolgt nur
nach besonderer Anordnung des AG
und gegen Unterschrift.
Menge: 2,500 m³

**1.2.60 Freilegen des Wurzelbereichs, Wurzelbehandlung Glattschnitt, Wundbehandlung**
Wurzelbehandlung nach Freilegen
Glattschnitt, Wundbehandlung
freigelegte Wurzeln
sofort vor Austrocknung schützen
durch Abdecken, anfüllen,
Schaden an der Wurzel des Baumes vorsichtig säubern,
fachgerecht nachschneiden,
zersplittertes Holz fachgerecht glätten,
Oberflächen klein halten,
Schutz der Wundränder und der Wundfläche durch
geeignetes Mittel: Lac Balsam
auf trockene Wunde bei geringer Luftfeuchtigkeit,
entsprechend den Herstellervorschriften auftragen,
einschl. Materiallieferung und aller Nebenleistungen.

Achtung!!! Der Nachweis der entsprechenden
Qualifizierung ist vor Beginn der Schutzmaßnahme zu
erbringen.
Menge: 5,000 St

**1.2.70 Durchführung von verkehrsabsichernden Maßnahmen**
Durchführung von verkehrsabsichernden Maßnahmen
zur Absperrung/ Absicherung während der Bauzeit
genutzter Zuwegungen entsprechend der
verkehrsrechtlichen Anordnung nach StVO;
inkl. Aufstellung, Vorhaltung und Entfernung von
absichernden Maßnahmen (z.B. Bauzaun, Absperrband,
Warnschilder)
inkl. Koordinierung und Abwicklung Bauverkehr;
inkl. Auf- und Abbau der geforderten
Verkehrseinrichtungen/ ~sperrungen.
Täglich vor Arbeitsbeginn und nach Arbeitsende
Menge: 1,000 psch

#### Abschnitt 1.3 Verkehrssicherung

**1.3.10 Verkehrsrechtliche Anordnung**
Verkehrsrechtliche Anordnung, ggf. mehrere entsprechend
Bauablauf für die Verkehrsicherung während der
Gesamtbaumaßnahme beantragen und einholen.
Vor Baubeginn Verkehrszeichen- und Beschilderungspläne
für Verkehrssicherung durch AN aufstellen,
dokumentieren und durch AN bei zuständiger
Verkehrsbehörde zur Genehmigung vorlegen. Die Gebühren
für die Anordnung der VRAO trägt der AN.

Vorab mit dem AG abstimmen.
Menge: 1,000 psch

**1.3.20 Verkehrsrechtliche Anordnung ergänzen / verlängern**
Verkehrsrechtliche Anordnung ergänzen / verlängern. Die
Gebühren für die Ergänzung / Verlängerung der VRAO
trägt der AN.
Menge: 1,000 St

#### Abschnitt 1.4 technische Bearbeitung

**1.4.10 Grenzmarken sichern**
Sicherung einer Grenzmarke, eines Grenzsteins o.ä.
gegen
Beschädigung und Lageveränderungen nach Wahl des AN in
geeigneter Weise durchführen.
Sicherung mit roter Farbe markieren.
Sicherung während der Bauarbeiten unterhalten und bei
Beschädigung erneuern.
Die Sicherung der übergebenen Vermessungs- und
Höhenpunkte bleibt Nebenleistung des AN.
Menge: 5,000 St

**1.4.20 Absteckung**
Absteckung der Baufeldgrenzen und der Hauptpunkte
(Buhnen)
des Projektes mittels elekrooptischer
Vermessungstechnik. Absteckung und Sicherung von bis zu
60 Punkten in Lage
und Höhe. Ausführung durch Vermessungsbüro. Die
Absteckung weiterer Kleinpunkte ist Sache des AN und
wird nicht gesondert vergütet.

Lage- und Höhenfestpunkte im Baufeld werden durch
den AG zur Verfügung gestellt.
Menge: 90,000 St

**1.4.30 Bauvermessung**
Bauvermessung
kontinuierliche Bauvermessung während der Bauausführung
zur laufenden Kontrolle der Einhaltung der vorgegebenen
Ausbauparameter wie Sohlhöhen, Böschungsneigungen
Profilbreiten, Fluchten, Achsen, usw. sowie für
Aufmaße.
Inkl. mehrmaliges Sichern von Absteckpunkten.

Beinhaltet sämtliche Vermessungsleistungen der Buhnen
inkl. angrenzender Böschungen, des Mühlgrabeneinlaufs
und der Betonmauer.

Länge des Wehrbereichs: 35m
Breite des Wehrbereichs: bis 20m
Länge des Bereiches Betonmauer: 60m
Breite Bereiches Betonmauer: bis 15m
Menge: 1,000 psch

**1.4.40 Errichtung bauzeitlicher Wasserstandspegel Station 5+340**
Lattenpegel nach Wahl des AN,

Lieferung, Einbau und Entfernung. Position umfasst alle

Leistungen zur Befestigung und Vorhaltung.
Ort: bei Station 5+340
Höhenlage wird durch den AG vorgegeben.
Einmessung auf m ü. NHN durch den AN.
Markierungen gemäß Havarieplan während
der Bauzeit schützen nach Fertigstellung der
Bauarbeiten entfernen und verwerten.
-inkl. Lieferung, Einbau und Entfernung
-inkl. Einmessung auf ü. NHN
-inkl. aller Leistungen zur Befestigung
-inkl. Rückbau und Verwertung
Menge: 1,000 psch

**1.4.50 Errichtung bauzeitlicher Wasserstandspegel Station 5+233**
Lattenpegel nach Wahl des AN,

Lieferung, Einbau und Entfernung. Position umfasst alle

Leistungen zur Befestigung und Vorhaltung.
Ort: bei Station 5+233
Höhenlage wird durch den AG vorgegeben.
Einmessung auf m ü. NHN durch den AN.
Markierungen gemäß Havarieplan während
der Bauzeit schützen nach Fertigstellung der
Bauarbeiten entfernen und verwerten.
-inkl. Lieferung, Einbau und Entfernung
-inkl. Einmessung auf ü. NHN
-inkl. aller Leistungen zur Befestigung
-inkl. Rückbau und Verwertung
Menge: 1,000 psch

**1.4.60 Untersuchung nach Deponieverordnung**
Untersuchung nach Deponieverordnung
Bei Überschreitung der Grenzwerte bei den
Analyseergebnissen der Ausbaustoffe bei den bisherigen
Bewertungen nach LAGA M20 bzw. EBV
sind die Analyseergebnisse nach Deponieverordnung zu
bewerten, weitere laborchemische Untersuchungen
auszuführen und die erforderliche Deponieklasse
zuzuweisen.
Einschl. abschließende Zuweisung der
Abfallschlüsselnummer
nach Abfall-Verzeichnisverordnung.
Auswertung in Kurzbericht inklusive
Probenahmeprotokoll,
Fotodokumentation sowie Laborbericht. Formulierung von
Handlungsempfehlungen.
Übergabe der Untersuchungsergebnisse an den AG in
1-facher Ausfertigung und digital per Email.
Einschl. Bereitstellung sämtlicher Geräte, An- und
Abfahrt sowie Nebenkosten.
Die Untersuchungen sind durch ein zugelassenes,
unabhängiges Erdbau- bzw. Baugrundprüflabor
durchzuführen.
Menge: 10,000 St

**1.4.70 Untersuchung Abfalldeklaration**
Untersuchung zur Abfalldeklaration nach EBV
Mindestuntersuchungsprogramm für Bauschutt vor der
Aufbereitung bei unspezifischem Verdacht, Untersuchung
im Feststoff aus Behältern,
Probenahme durch unabhängigen Baugrundgutachter oder
zugelassenes Prüfinstitut.
Die Probenahmen sind vor Baubeginn an den
entsprechenden Abgrabungsstellen durchzuführen.
Die Ergebnisse sind  in Form eines gutachterlichen
Protokolls der Bauleitung vor Beginn der Erdarbeiten zu
übergeben.
Menge: 8,000 St
Zuordnung: 396 087

#### Abschnitt 1.5 Dokumentation

**1.5.10 Durchführung Beweissicherung**
Durchführung Beweissicherung
Erstellung durch einen öffentlich bestellten Gutachter;
Erstellung einer Beweissicherung vor, während und nach
Abschluss der Bautätigkeit für:
- Zustand Gehölze, Wurzelansätze
- bauzeitlich in Anspruch genommene Verkehrswege und
  Verkehrsflächen im Bereich der Zuwegung zum Baufeld
- bauzeitlich in Anspruch genommene Verkehrswege und
  Verkehrsflächen für Transport- und Ladevorgänge
- die Schachtbauwerke im bauzeitlich genutzten
Zuwegungsbereich
- Zustand des Gewässers im Baubereich  sowie einer vor
Ort festzulegenden Strecke stromauf-
  und stromabwärts, inkl. Böschungen, Einbauten,
Fundamente,
  etc.
- inkl. Anbringen von Markierungen zur Messung von
Veränderungen in Absprache mit dem AG, falls
erforderlich

Erstellung und Dokumentation unter Teilnahme des AN,
AG, örtlicher Bauüberwachung.
Durchführung Foto- und Videodokumentation mit
Datumsangabe
Ermittlung, Beschreibung, Dokumentation und Bewertung
vorhandener sowie durch Baumaßnahme entstandener
Schäden
Aufnahme und Beurteilung der Zustandssituation vor,
während und nach der Baumaßnahme bzw. nach Bauabschluss
(Feststellung/ Auswertung des Zustands bzw. möglicher
Folgeschäden an Gebäuden, Brücken oder anderer
Bebauung, inkl. Zäunen, Toren o.ä.
Erstellung Gutachten in Form eines Erläuterungsberichts
inkl. der Abstimmungen mit örtlichen
Unterhaltungslastträgern und Anwohnern/ Eigentümern.

Auslieferung der Unterlagen:

- vor Ausführungsbeginn
  AG 2-fach, farbig, 1-fach digital

- während Baudurchführung und nach Bauabschluss
  AG 2-fach, farbig, 1-fach digital

Erst nach Vorliegen der Beweissicherung des
Ist-Zustands darf mit der Baumaßnahme begonnen werden!
Menge: 1,000 psch

*Hinweis*
Vermessungsleistungen gem. ZTV- I NG sind in die
Einheitspreise der entsprechenden Positionen
einzurechnen. Diese Leistungen sind von einem fachlich
qualifiziertem Vermessungsingenieur auszuführen und zu
dokumentieren.

**1.5.20 Durchführung Bestandsvermessung**
Die Position enhält alle Leistungen zur
Detaileinmessung des Baubereiches
inkl. Gewässersohle, Bauwerkssohle;
ink. aller ersichtlicher Bauwerksecken;
inkl. Einmessung angerenzender  Profile ober- und
unterhalb des Baubereiches, Gehölze usw. mit
aufzunehmen;
Bei Gewässerböschungen sind mind. 5 Messpunkte
aufzunehmen (Unterkante, Oberkante, 2x
Böschungsfläche,Sohlansatz)
Menge: 1,000 psch

**1.5.30 Fotodokumentation**
Lichtbilder über den wesentlichen Bauablauf des
Bauwerkes in digitalisierter Form (Auflösung mindestens
1024 mal 768 Pixel, 24 Farben) mit Digitalkamera
herstellen
und auf mit dem AG abgestimmten Datenträger (USB-Stick)
 liefern.
Das Komprimierungsverhältnis bzw. die Bildqualität ist
so zu wählen,dass durch die Komprimierung keine für den
Sachverhalt wesentlichen Bildinformationen verloren
gehen.
Die Bilder sind zu katalogisieren und mittels
Dokumentation oder durch eine entsprechende
Dateibezeichnung zu kennzeichnen, dass sich Ort,
Projekt, Datum und Uhrzeit ableiten lassen.
Menge: 1,000 psch

**1.5.40 Abnahmedokumentation**
zusammenstellen und 2-fach analog sowie digital
übergeben.

Abschlussdokumentation entsprechend Vorlage des AG
"Inhaltsverzeichnis Bestandsunterlagen". Abgabe im
Ordner mit beschriftetem Deckblatt und Rücken, Register
entsprechend des Inhaltsverzeichnisses
Menge: 1,000 psch

**1.5.50 Bestandsunterlagen liefern**
Bestandsunterlagen liefern, bestehend aus
Bestandsübersichtszeichnungen, 1 Lageplan, einem
Längsschnitt sowie zwei Querschnitten in Abprache mit
AG.
Bestandsunterlagen als Pause 1-fach, im CAD
Originalformat mit Definitionsdatei auf Datenträger so-
wie als DXF-Datei auf Datenträger.
Bestandspläne im PDF Format

Für alle durchgeführten Bauarbeiten
Es sind alle Flächen entsprechend ihrer
unterschiedlichen Oberflächenbefestigung aufzunehmen
und darzustellen.

Die Bestandsdokumentation ist in digitaler Form und in
analoger Form (Bestandsplan) zu übergeben. Die Übergabe
hat vor der Abnahme nach § 12 VOB/B zu erfolgen.
Die Bestandsdokumentation ist vor der Abnahme der
Leistung durch den Auftraggeber zu prüfen.
Evtl. Mehraufwand durch die mehrfache Bearbeitung ist
einzukalkulieren

Grundlage sind die DIN-Vorschriften.
Bestandsplan muss gesamten Planbereich darstellen, auch
Profile der Planvermessung mit einarbeiten.
Menge: 1,000 psch

**1.5.60 Zulage Mehrfertigung Bestandpläne**
Zulage für je eine Mehrlieferung der Bestandspläne.
Entsprechend vorheriger Position Bestandsunterlagen
erstellen.
(EP gilt unabhängig von der Stückzahl bis 5 Stück)
Menge: 1,000 St

#### Abschnitt 1.6 Elektroabfischung

**1.6.10 Durchführung Elektroabfischung**
Durchführung Elektroabfischung  flussabwärts und
flussaufwärts des Wehres.
Zeitraum: 1-3 Tage vor Beginn der Arbeiten im
Gewässerbett;
Betrachtungslänge Gewässer, gesamt: max. 500 m,
Personeneinsatz:
mind. zwei qualifizierte Fischer und zwei Hilfspersonen
Ausführungsverordnung zum Thüringer Fischereigesetz §19
verlangte Angaben und Nachweise (Antrag unter
Verwendung Vordruck der Obersten Fischereibehörde):
- Name und Anschrift des Fischereiberechtigten
- genaue Angabe des zu befischenden Gewässers mit
Grenzen;
- Zeitdauer der Befischung mit elektrischen Strom
- Begründung und eventuell ergänzende Erläuterungen
Bedienungsschein/ Erlaubnisschein zur Elektrofischerei
Entsprechend der vozulegenden Angaben und Nachweise
wird durch die Oberste Fischereibehörde die Genehmigung
für den Betrachtungsbereich, den Zweck, den Zeitraum,
für die bestimmten Personen und Geräte erteilt.
Die Formulare zur  Antragsstellung (nach
Auftragserteilung) liegen der Ausschreibungsunterlage
bei.
Inkl. alle bei der Elektroabfischung erfassten
Fischarten nach Altersgruppe getrennt in das durch die
Oberste Fischereibehörde ausgegebene Protokoll der
Elektrofischereiaufzeichnungen aufnehmen.
Die Bestimmungen der §§18 bis 21 ThürFischAVO
sind zu beachten!

Kontakt Fischereipächter:

Anglerverein Weida und Umgebung e.V.
Herr Werner Lätsch
Neustädter Straße 51
07570 Weida
Tel. 036603 / 42237
Fax 036603 / 253 63
mail: info@anglerverein-weida.de
Menge: 2,000 St

#### Abschnitt 1.7 Hilfsleistungen

**1.7.10 Instandsetzung und Säubern der Zufahrtswege, Wehr**
Instandsetzung, Wiederherstellung und Säubern der
benutzten Zufahrtswege sowie beanspruchter Flächen
und Plätze bis zur Baustelle nach Abschluss der
Bauarbeiten und nach Aufforderung AG
Menge: 1,000 psch

**1.7.20 öffentliche Verkehrflächen reinigen, Wehr**
Reinigung von befestigten und unbefestigten befahrbaren
Flächen,für die Dauer der vertraglichen
Ausführungsfrist bei Bedarf täglich, anfallende Stoffe
laden und verwerten, Abrechnung pro Arbeitsgang und
nach Aufforderung AG.
Menge: 1,000 psch

#### Abschnitt 1.8 Deklarationsanalysen nach MEB (EBV)

**1.8.10 Analyse aller Ausbaustoffe nach Mantelverordnung**
Analyse aller Ausbaustoffe nach Mantelverordnung für
Ersatzbaustoffe und Bodenschutz
4 Probe- / Entnahmestellen (alle 500m³)
Untersuchungen folgender Ausbaustoffe:
- natürlicher Erdstoff / Bodenmaterial
- Auffüllung
- Dämmmaterial
- Bitumenumhüllung
- Betonaufbruch
Menge: 6,000 St

**1.8.20 Haufwerke für Probenahme herstellen f. ges. LeistgsVerz nicht gefährl. Abfall**
Haufwerke für Probenahme zu vorstehender Position
auf Anweisung des AG herstellen.
Geeignete Fläche bereitstellen.
Zu untersuchendes Material laden und zur vorbereiteten
Fläche transportieren.
Haufwerk als regelmäßigen geometrischen Körper
(trapezförmige Miete, Kegelhalde) herstellen.
Herstellung mit Bagger oder Radlader,
dabei Material homogenisieren.
Entmischung vermeiden,
Vermischungsverbot beachten.
Flächen und Haufwerke sind so herzustellen, dass
Umweltschäden vermieden werden.
Beschaffenheit des Materials nach Unterlagen des AG.
Mithilfe bei der Probenahme mit geeignetem Baugerät.
Probenahme erfolgt durch den AG.
Leistung gilt für dieses Leistungsverzeichnis.
Haufwerk aus nicht gefährlichem Abfall.
Menge: 4,000 St

**1.8.30 Leistung umfasst die Führung der Abfallliste**
für alle nicht gefährlichen Abfälle, die infolge
Verdrängung, fehlender Eignung oder mangels
Wiederverwendungsmöglichkeit nicht innerhalb der
Baustelle
verbleiben und bei denen die Führung der Abfallliste
nicht ausdrücklich erwähnt ist.
Die Abfallliste ist dem Auftraggeber bis spätestens zur
Schlussabnahme als Excel-Tabelle (Dateiformat .xls) zu
übergeben.
Pauschale gilt für alle Leistungen dieses
Leistungsverzeichnisses
Menge: 1,000 psch

**1.8.40 Verwertungsnachweise**
Erstellen von Entsorgungs- und Verwertungsnachweisen
aller Ausbaustoffe in Tabellenform gem. den
Anforderungen des AG. Pauschale gilt für die
Gesamtmaßnahme.
Menge: 1,000 psch

#### Abschnitt 1.9 Stundenlohnarbeiten

*Hinweis*
Angeboten wird für die jeweilige Arbeitskraft ein
Verrechnungssatz, der sämtliche Aufwendungen enthält, insbesondere den tatsächlichen Lohn und etwaige
vermögenswirksame Leistungen mit den Zuschlägen für
Gemeinkosten, Sozialkassenbeiträge und dergleichen
sowie Lohn- bzw. Gehaltsnebenkosten.
Zuschläge für Nacht-, Sonn- und Feiertagsarbeit sind
jedoch nicht eingerechnet.

**1.9.10 Gehobener Facharbeiter**
Gehobener Facharbeiter
Polier
Menge: 1,000 h

**1.9.20 Facharbeiter**
Menge: 1,000 h

*Hinweis*
Angeboten wird für das jeweilige Gerät ein
Verrechnungssatz, der sämtliche Aufwendungen für
den Einsatz enthält, insbesondere Gerätevorhalte- und
Betriebsstoffkosten sowie sämtliche Zuschläge
einschließlich der Kosten für das Bedienungspersonal.

**1.9.30 Bagger**
Bagger bis 0,8 m3 Löffelinhalt
Menge: 1,000 h

**1.9.40 Radlader**
Radlader, Dumper, o.ä. Arbeitsgerät. Größe, Nutzlast,
Gewicht, etc. angepasst an Bauablauf und Erfordernis
Menge: 1,000 h

*Hinweis*

*Hinweis*
Der Verrechnungssatz für LKW bemisst sich nach der zulässigen Nutzlast (jedoch ohne Erhöhung der Nutzlaststufe für Sonderfahrzeuge).

Angeboten wird für den jeweiligen LKW ein Verrechnungssatz, der sämtliche Aufwendungen für den Einsatz des
LKW und Betriebsstoffkosten sowie sämtliche Zuschläge
einschließlich der Kosten für Fahrer.

**1.9.50 LKW-Kipper mit Allrad bis 15 t Nutzlast**
LKW-Kipper mit Allrad bis 15,0 t Nutzlast
Menge: 1,000 h

### Bereich 2 Tief- und Wasserbauarbeiten

*Hinweis*
Vorbemerkung:
Baustellenzufahrt ist Feuerwehrzufahrt. Durch den AN
ist für die gesamte Bauzeit eine entsprechende
Abstimmung mit dem Stadtbrandmeister abzusichern.

#### Abschnitt 2.1 Bauzeitliche Zufahrt

**2.1.10 Herstellung Zufahrt / Baustraße**
Zufahrt für die bauzeitliche Nutzung herstellen.
Vorabsiebung aus gebrochenem Material 0/32 mm liefern und auf
Geotextil GRK3 einbauen und verdichten. Für die
Kalkulation ist mit einer Menge von 25 t / 100 m Weg
mit einer Breite von 5,00 m zu rechnen.
Menge: 1100,000 m2

**2.1.20 Rückbau Baustraße nach Bauabschluss**
Flächen der bauzeitlichen Nutzung nach Abschluss der
Bauarbeiten rückbauen. Vorabsiebung aus gebrochenem
Material aufnehmen und der Verwertung zuführen. Für die
Kalkulation ist mit einer Menge von 25 t / 100 m Weg
mit einer Breite von 5,00 m zu rechnen.
Menge: 1100,000 m2

**2.1.30 Zufahrtsrampe zur Flusssohle**
Vorhandenes Planum profilieren bzw. herstellen und
verdichten.
Boden, soweit möglich, innerhalb der Baustelle
ausgleichen. Lieferung von Boden bzw. Beseitigung
überschüssigen Bodens wird nicht gesondert vergütet.
Bauteil: Planum  unter STS  0/45.
Max. Abweichung von der Sollhöhe +5/-5 cm.
Bearbeitungsbereich unter fließender Welle.
Menge: 50,000 m2

**2.1.40 Unterbau Rampe Wasserbaust. LMB 10/60**
Schüttung aus Wasserbaust. LMB 10/60
als Unterbau Zufahrtsrampe.
inkl. aller Umlagerungen und Zwischentransporte
einbauen
Material: = Wasserbausteine  LMB 10-60, nach TLW 2003
Gütenachweis vor Einbau liefern
Steingewicht 10 bis 60kg i.M. 25 kg
mittlerer Steindurchmesser: 300 mm
Einbaudicke: ca. 40cm
Rohdichte: mindestens 2,3 Mg/m3
inkl. aller Nacharbeiten und ebenflächiges angleichen;
inkl. in Handarbeit nachsetzen;
Abrechnung nach Lieferscheinen.
Vorlage  Lieferschein notwendig.

Gesteinsart:'..........................................
..........'

Steinbruch:'...........................................
.........'

Rohdichte:'............................................
........'
Menge: 40,000 m3

**2.1.50 Zufahrt zum Wehr im Gewässer herstellen**
Zufahrt zum Wehr im Gewässer herstellen
Zuwegung für Baufahrzeuge innerhalb des Gewässers bis
zum Katschmühlenwehr herstellen. Herstellen einer
mehrfach befahrbaren Gewässersohle, vorrangig durch
Umschichten vorhandener Erdstoffe und Substrate.
Zusätzliche mineralische Stoffe dürfen nur nach
Freigabe durch den AG bzw. die Bauleitung ins Gewässer
eingebracht werden.
Das Entfernen des Sohlsubstrates aus dem Gewässer ist
unzulässig.

Länge ca. 140m
Breite nach Erfordernis.
Menge: 280,000 m2

**2.1.60 Dauerhafte Einfahrtsrampe Schottertragschicht 0/45 liefern und einbauen**
Schottertragschicht aus Baustoffgemisch für
Schottertragschichten herstellen. Erhöhte Anforderungen
(eA).
Baustoffgemisch muss aus mindestens drei
Gesteinskörnungen dosiert hergestellt werden.

Gesteinsart: Diabas

Anteil gebrochener Oberflächen:
Baustoffgemisch ohne RC-Baustoffe und industriell
hergestellte Gesteinskörnungen.
(Fliesskoeffizient nachfolgend als ECS bezeichnet.)

In Verkehrsflächen für ländliche Wege.

Baustoffgemisch 0/45.
Wenn feine gewaschene Gesteinskörnung mit ECS <= 30
verwendet wird: Durchgang 2 mm >= 20 M.-vH;

Verformungsmodul mind. 80 MN/m2

Einbaudicke 25-30 cm.

Gesteinsart:'..........................................
..........'

Steinbruch:'...........................................
.........'

Rohdichte:'............................................
........'
Menge: 25,000 m2

**2.1.70 Einfahrtsrampe nach Bauzeit nachbessern, instandsetzen**
Einfahrtsrampe nach Bauzeit nachbessern, instandsetzen
Einfahrtsrampe zum Gewässer nach der bauzeitlichen
Nutzung instandsetzen. Vorabsiebung aus gebrochenem
Material (muss dem örtlich anstehenden Material
entsprechen) 0/16 mm liefern und partiell einbauen und
verdichten.
Menge: 25,000 m2

**2.1.80 Lagerplatz einrichten, vorhalten, beseitigen**
Lagerplatz einrichten, vorhalten, beseitigen
Lagerplatz beidseitig der Baustraße, s.
Übersichtslageplan.
Ein Befahren der Fläche außerhalb der abgegrenzten
Fläche ist auszuschließen.

Lagerplatz einrichten:
- Absteckung des Lagerplatzes
  nach vorgegebener Punktliste (8 Stück)
- Abtrag von Oberboden (i.M. 40 cm)
- seitliche Lagerung des Aushubs auf Mieten
  (inkl. Transport bis 500m)
- Befestigung bestehend aus 25 cm kornabgestuftem,
  gebrochenem Material (Körnung ca. 0/100 mm) auf einer
Lage
  Geotextil (Breite = 5,00 m, Flächengewicht mindestens
  300g/m2, Durchdrückkraft größer 2500 N)

Lagerplatz vorhalten:
- Vorhalten und Unterhalten des Lagerplatzes über die
gesamte
  Bauzeit
- Das Befahren des Lagerplatzes ist für jede Witterung
zu
  gewährleisten
- Die Zufahrtswege sind stets für den Anliegerverkehr
freizuhalten
- Die Erdstoffmieten sind losweise anzulegen und
  mengenmäßig aufzumessen
- Erforderliche Ausbesserungsarbeiten ausführen

Lagerplatz beseitigen:
- Befestigung aufnehmen, in Eigentum des AN übernehmen
  und von der Baustelle entfernen
- Lockerung des Bodens (mind. 50cm stark) durch
Kreiselegge
  o.ä.
- profilgerechter Auftrag des seitlich gelagerten
Oberbodens
Menge: 300,000 m2

**2.1.90 Zusätzliche Lagerflächen beschaffen**
Zusätzliche Lagerflächen beschaffen
Beschaffen zusätzlicher Flächen durch den AN. Position
beinhaltet Flächen für Materiallagerungen der
Anlieferung, des Abtransports sowie der
Zwischenlagerung von Ausbaumaterialien zur Beprobung
o.ä.
Zusatzaufwand für Vor-Ort-Termine, Absprachen,
Herstellungskosten sowie Beräumungen und
Instandetzungen sind in den Einheitspreis einzurechnen.
Menge: 200,000 m2

#### Abschnitt 2.2 Baufeldfreimachung

**2.2.10 Baufeld räumen**
Baufeld räumen. Beräumung des Baufelds von Stubben bis
10 cm Durchmesser, Ablagerungen, Astwerk u.ä. Räumgut
ins Eigentum des AN übernehmen und der Verwertung
zuführen.
Menge: 1450,000 m2

*Hinweis*
Beschädigungen benachbarter Bäume sind zu vermeiden, im
Fall von durch die Fällungen entstandener Schäden an
benach-barten Bäumen behält sich der jeweilige Besitzer
Schadenersatzansprüche ausdrücklich vor.

**2.2.20 Stubben roden, Durchmesser über 10 cm bis 20 cm**
Stubben roden, Durchmesser über 10 cm bis 20 cm. Rodung
bis mindestens 60 cm unter Gelände. Rodgut ins Eigentum
des AN übernehmen und der Verwertung zuführen.
Menge: 19,000 St

**2.2.30 Stubben roden, Durchmesser über 20 cm bis 30 cm**
Stubben roden, Durchmesser über 20 cm bis 30 cm. Rodung
bis mindestens 60 cm unter Gelände. Rodgut ins Eigentum
des AN übernehmen und der Verwertung zuführen.
Menge: 2,000 St

**2.2.40 Stubben roden, Durchmesser über 30 cm bis 50 cm**
Stubben roden, Durchmesser über 30 cm bis 50 cm. Rodung
bis mindestens 60 cm unter Gelände. Rodgut ins Eigentum
des AN übernehmen und der Verwertung zuführen.
Menge: 1,000 St

**2.2.50 Stubben roden, Durchmesser über 50 cm bis 80 cm**
Stubben roden, Durchmesser über 50 cm bis 80 cm. Rodung
bis mindestens 60 cm unter Gelände. Rodgut ins Eigentum
des AN übernehmen und der Verwertung zuführen.
Menge: 1,000 St

#### Abschnitt 2.3 Wasserhaltung

*Hinweis*
Die Wasserhaltung darf keinen Einfluss auf den
schadlosen Wasserabfluss haben und ist auf das
unbedingt notwendige Maß zu beschränken. Der Abbruch
des Wehres soll halbseitig in ruhigem Wasser erfolgen,
um das Ausschwemmen von Sedimenten zu minimieren.
Entsprechend ist die Wasserhaltung zum Vorbeileiten des
Wassers am Abbruchbereich nach Wahl des AN auszuführen.
Das Hochwasserrisiko für die Baustelleneinrichtung
liegt uneingeschränkt beim AN.
Das übrige Hochwasserrisiko liegt innerhalb der
vertraglichen Bauzeit bis zu einem Abfluss HQ2= 19,6
m³/s (Pegel Weida) im Bereich der Baustelle beim AN.
Alle Aufwendungen, die aus dieser Vorbemerkung
entstehen, sind in die EP einzurechnen und werden nicht
gesondert vergütet.

**2.3.10 Fangedamm nach Wahl herstellen**
Mehrere zeitl. und räumlich versetzte Fangedämme je
nach Technologie des AN  entsprechend hydraulischen und
bautechnischen Erfordernissen nach Wahl des AN
herstellen, vorhalten, unterhalten und beseitigen.
Max. Höhe ueber Gewässersohle über 0,8 bis 1,2 m.
Menge: 75,000 m

**2.3.20 Pumpenanlage einsetzen u. betreiben**
Anlage für Wasserhaltung nach geologischen und hydraulischen Erfordernissen aus einer oder mehreren Pumpen
zum Freihalten oder Trockenlegen der Baugrube
betriebsbereit aufstellen, vorhalten, betreiben und nach Einsatz entfernen. Erforderliche Pumpensümpfe, Zu- und Ableitungen,
Reserveeinrichtungen (ausgenommen Notstromanlage) sowie
Umbauen und Umsetzen werden nicht gesondert berechnet.
Menge: 30,000 d

#### Abschnitt 2.4 Vor- und Abbrucharbeiten

*Hinweis*
Im Zuge sämtlicher nachstehender Positionen ist ein
erheblicher Anteil an Handarbeit erforderlich, der im
Zuge der Kalkulation der Einheitspreise zu
berücksichtigen ist.

**2.4.10 Treibgut oberstrom und unterstrom beseitigen**
Treibgut oberstrom und unterstrom der Wehranlage
beseitigen. Treibgut im Vorfluter sowie im
unmittelbaren Uferbereich, teilweise verkeilt in
Wehrkonstruktion. Kleinere Stämme, Astwerk, Bretter
u.ä., grundsätzlich Treibgut aus Holz. Treibgut in
Handarbeit, Arbeit im Vorfluter, lösen, mittels
Windentechnik ans Ufer transportieren, ins Eigentum des
AN übernehmen und der Verwertung zuführen. Angabe in
Raummetern, am Wehr dicht gelagert.
Menge: 210,000 m3

**2.4.20 Zulage TR Bauschutt**
Zulage TR Bauschutt
Zulage zu vorbeschriebener Position, abbrechen und
beseitigen AVV-Nr. 170904-Bauschutt.
die Entsorgungsnachweise sind dem AG vorzulegen.

Deponie:'..............................................
......'
Menge: 25,000 m3

**2.4.30 Zulage für die Entsorgung von Restmüll**
Zulage für das Separieren und die Entsorgung von
Restmüll, der im Zuge der Treibgutentsorgung
aufgenommen wird. Abrechnung über die Vorlage der
Entsorgungsnachweise.
Menge: 20,000 m3

**2.4.40 Durchführung Flächenmahd**
Mahd Gewässerböschung,
inkl. Beseitigung Aufwuchs bis Astdurchmesser 5 cm;
inkl. Beseitigung Stockausschläge gefällter Bäume bis
Astdurchmesser von 5 cm;
Achtung: die Mahd umfasst auch bisher nicht gemähte
Bereiche (z.B. zwischen Gehölzaufwuchs, mit Großtechnik
nicht zugängliche Bereiche); inkl. Handarbeit und
Nacharbeit unzugänglicher Bereiche (bis zu 30 % der
Gesamtbearbeitungsfläche sind bisher nicht gemähte
Bereiche, steile Böschungen, Gehölzbereiche, Zufahrten
etc.);
inkl. Beräumung und Verwertung des Mähguts.
Menge: 500,000 m2

**2.4.50 Zulage Flächenmahd**
Zulage Flächenmahd
Zulage für das Separieren und Entsorgen von Neophyten
Menge: 50,000 m2

**2.4.60 Gewässersohle beräumen**
Sohle der Weida einschl. Böschungsbereiche im
Baubereich von Anlandungen, Geröll und Schwemmgut
beräumen, Sohle laut Unterlage freilegen und reinigen,
sämtliche anfallenden Stoffe und Materialien in
Eigentum des AN übernehmen und der Verwertung zuführen.
Stärke bis 30 cm.
Menge: 450,000 m2

**2.4.70 Zulage Bauschutt in Gewässersohle**
Zulage zu vorbeschriebener Position gem.
Mantelverordnugn (EBV) bzw. TR LAGA M20 für AVV-Nr.
170107- Bauschutt (Gemisch Beton, Ziegel,...)

Deponie:'..............................................
......'
Menge: 30,000 m3

*Hinweis*
Die Arbeiten sind weitgehend im Flussbett auszuführen,
evtl. notwendige Wasserhaltung nach Wahl des AN ist in
die Abbruchposition einzurechnen. Die Fläche des
Abbruchbereichs beträgt ca. 320 m2.  Höhenunterschied
zwischen Ufer und Gewässersohle bis 2 m,
Gewässerbreite an der Abbruchstelle: 15 m
Der Abstand zwischen den Böschungshäuptern der Ufer
beträgt ca. 35m.

**2.4.80 Bauliche Anlage abbrechen vorhandene Sohlschwelle**
Bauliche Anlage abbrechen Anlage 'vorhandene
Sohlschwelle
Länge der Schwelle ca.35m
Breite : ca.9,5 m
Material: Beton und gebrochener Naturstein
Abbruchtiefe: bis 2,40m bzw. 1,20m unter angrenzender
Sohle'
Material = Beton und Material wie vorgefunden
AVV-Nr. 170101 - Beton
nichtgefährlicher Abfall

Weitere Angaben siehe Baugrundgutachten

Deponie:'..............................................
......'
Menge: 320,000 m3

**2.4.90 Vorhandenes Schütz abbrechen, entsorgen**
Schütz aus Stahl am vorhandenen Grabeneinlauf abbrechen
und beseitigen. Sämtliche Bestandteile des Schützes
(Bewehrung, Stahl, Spindeln, Schrauben, etc.) als
Abbruchgut ins Eigentum des AN übernehmen und der
Verwertung zuführen.

Entsorgungsnachweise sind dem AG vorzulegen.

Verwertungsstelle:'....................................
................'
Menge: 2,000 St

**2.4.100 Stahlgeländer ausbauen, beseitigen**
Stahlgeländer ausbauen, beseitigen. Stahlgeländer mit
Hand- und Knielauf aus Stahlprofilen ca. 50 mm / 50 mm,
Höhe 1100 mm. Geländer ausbauen, ablängen, ins Eigentum
des AN übernehmen und der Verwertung zuführen.
Menge: 6,000 m

**2.4.110 Schacht aus Beton, Mauerwerk abbrechen, beseitigen**
Schacht aus Beton / Mauerwerk abbrechen und beseitigen.

Abbruch bis 1,00m unter Gelände. Gesamtabbruchhöhe ca.
1,50m. Schachtunterteil mit mineralischer
Gesteinskörnung verfüllen. Oberfläche aus Oberboden
geländegleich herstellen.
Nichtmineralische Bestandteile (Bewehrung o.ä.) sind zu
separieren, daraus entstehender Mehraufwand wird nicht
gesondert vergütet.  Abbruchgut ins Eigentum des AN
übernehmen und der Verwertung zuführen.

Das Abbruchmaterial ist als Beton der Verwertungsklasse
Z2 (AVV-Nr.  170101 - Beton) eingestuft, die
Entsorgungsnachweise sind dem AG vorzulegen.

Deponie:'..............................................
......'
Menge: 1,000 St

*Hinweis*
Zulagen gelten für das gesamte Leistungsverzeichnis

**2.4.120 Zulage zu vorbeschriebenen Positionen, Zulage AVV-Nr. 170504**
Zulage zu vorbeschriebenen Positionen,
Abbruchmaterial mit AVV-Nr. 170504 Boden
(einschließlich Aushub von verunreinigten Standorten),
Steine und Baggergut aufnehmen, laden und entsorgen.
Weitere Angaben siehe Baugrundgutachten

Deponie:'..............................................
......'
Menge: 10,000 m3

**2.4.130 Zulage zu vorbeschriebenen Positionen, Zulage AVV-Nr. 170107**
Zulage zu vorbeschriebenen Positionen,
Abbruchmaterial mit AVV-Nr. 170107 Bauschutt
(Betonfundament Mauerwerk im Bereich des Westufers +
Betonfundament Wehranlage)  aufnehmen, laden und
entsorgen.
Weitere Angaben siehe Baugrundgutachten

Deponie:'..............................................
......'
Menge: 15,000 m3

**2.4.140 Zulage zu vorbeschriebenen Positionen, Zulage AVV-Nr. 170101**
Zulage zu vorbeschriebenen Positionen,
Abbruchmaterial mit AVV-Nr. 170101 Bauschutt
(Betoneinbauten des Durchlasses im Bereich des
Westufers) aufnehmen, laden und entsorgen.
Weitere Angaben siehe Baugrundgutachten

Deponie:'..............................................
......'
Menge: 8,000 m3

**2.4.150 Zulage zu vorbeschriebenen Positionen, AVV 170201**
Zulage zu vorbeschriebenen Positionen,
Abbruchmaterial mit AVV-Nr. 170201 - Holz - aufnehmen,
laden und entsorgen.
Weitere Angaben siehe Baugrundgutachten

Deponie:'..............................................
......'
Menge: 1,000 m3

#### Abschnitt 2.5 Rückbau Brückenbauwerk

*Hinweis*
Die gültigen arbeitsschutzrechtlichen Vorgaben sind bei
allen Arbeiten zwingend einzuhalten!

**2.5.10 Stahlgeländer abbauen, beseitigen**
Vorhandenes Stahlgeländer, dreireihig, beidseits Länge
jeweils ca. 20m, abbauen inkl. Trennen und ablängen.
Durchmesser ca. 60mm
Entsorgung des Abbruchguts durch den AN.
Menge: 40,000 m

**2.5.20 Geländerpfosten Trennen und entsorgen**
Vorhandene einbetonierte Pfosten des Geländers,
beidseits vorhanden, abbauen bzw. trennen.
L x B x H ca. 100 x 12 x 6 cm
Entsorgung bzw. Verwertung durch den AN.
Menge: 24,000 Stk

**2.5.30 Stahltür mit Pfosten rückbauen, entsorgen**
Vorhandene Stahltür, einflügelig, Rahmenbauweise mit
Stabfüllung und 2 Stück Einzelpfosten, abbauen inkl.
Trennen und ablängen.
M x B x H ca. 220 x 10 x 160cm
Entsorgung bzw. Verwertung des Abbruchguts durch den
AN.
Menge: 1,000 Stk

**2.5.40 Rohrleitung d.a. 50 mm St ausbauen, beseitigen**
Vorhandene Rohrleitungen, DN50 Stahl, seitlich am
Brückenbauwerk mittels Winkel befestigt, Länge ca.
25-30m.
Mit allen Muffen, Verbindungsstücken, Kleinmaterialien
abbauen inkl. trennen und ablängen.
Durchmesser innen ca. 50mm
Entsorgung bzw. Verwertung des Abbruchguts durch den
AN.
Menge: 30,000 m

**2.5.50 Rohrleitung d.a. 100 mm St ausbauen, beseitigen**
Vorhandene Rohrleitungen, DN100 Stahl, seitlich am
Brückenbauwerk mittels Winkel befestigt, Länge jeweils
ca. 25-30m, 3 Stück insgesamt
Mit allen Muffen, Verbindungsstücken, Kleinmaterialien
abbauen inkl. trennen und ablängen.
Durchmesser innen ca. 100mm
Entsorgung bzw. Verwertung des Abbruchguts durch den
AN.
Menge: 90,000 m

**2.5.60 Stahlwinkel (Rohrhalterung) abbauen, beseitigen**
Vorhandene Halterungen für Rohrleitungen, Stahl,
seitlich am Brückenbauwerk befestigt, Länge jeweils ca.
120-150cm, 4 Stück je Seite.
Mit allen Schrauben, Muttern, Kleinmaterialien und
zusätzlichen Anbauteilen (Bleche, etc.) abbauen inkl.
trennen und ablängen.
Abmaße ca. 1500 x 40 x 4mm
Entsorgung bzw. Verwertung des Abbruchguts durch den
AN.
Menge: 8,000 St

**2.5.70 Rohrleitung d.a. 150 mm St ausbauen, beseitigen**
Vorhandene Rohrleitung, DN150 Stahl, mit
Bitumenumhüllung und Dämmung, seitlich am
Brückenbauwerk befestigt, Länge jeweils ca. 25-30m, mit
allen Muffen, Verbindungsstücken, Kleinmaterialien
abbauen inkl. trennen und ablängen.
Durchmesser innen ca. 150mm
Entsorgung bzw. Verwertung des Abbruchguts durch den
AN.
Menge: 30,000 m

**2.5.80 Rohrleitung d.a. 200 mm St ausbauen, beseitigen**
Vorhandene Rohrleitung, DN200 Stahl, mit
Bitumenumhüllung und Dämmung, seitlich am
Brückenbauwerk befestigt, Länge jeweils ca. 25-30m, mit
allen Muffen, Verbindungsstücken, Kleinmaterialien
abbauen inkl. trennen und ablängen.
Durchmesser innen ca. 200mm
Entsorgung bzw. Verwertung des Abbruchguts durch den
AN.
Menge: 30,000 m

**2.5.90 Winkelprofile 80x60mm St ausbauen, beseitigen**
Vorhandene Winkelelemente, Stahl, verschiedene
Abmessungen mit Bitumenumhüllung, seitlich am
Brückenbauwerk befestigt, Länge jeweils ca. 4m, mit
allen Muffen, Verbindungsstücken, Kleinmaterialien
abbauen inkl. trennen und ablängen.
Durchmesser innen ca. 200mm
Entsorgung bzw. Verwertung des Abbruchguts durch den
AN.
Menge: 16,000 m

**2.5.100 Zulage Entsorgung Dämmmaterial**
Zulage für die Entsorgung Dämmmaterialien. Dämmung nur
noch teilweise vorhanden. Zulage für die Separation vor
Ort mit anschließender separater Entsorgung.
Entsorgung durch den AN. Nachweise sind dem AG
vorzulegen.

Deponie:'..............................................
......'
Menge: 10,000 kg

**2.5.110 Zulage Entsorgung Bitumenumhüllung**
Zulage für die Entsorgung bitumenumhüllter Anteile der
Rohrdämmung. Zulage für die Separation vor Ort mit
anschließender separater Entsorgung.
Entsorgung durch den AN. Nachweise sind dem AG
vorzulegen.

Deponie:'..............................................
......'
Menge: 12,000 kg

**2.5.120 Umliegende Betonreste aufnehmen, beseitigen**
Stufen aus Beton abbrechen und beseitigen.
Nichtmineralische Bestandteile (Bewehrung o.ä.) sind zu separieren,
daraus entstehender Mehraufwand wird nicht gesondert
vergütet.  Abbruchgut ins Eigentum des AN übernehmen
und der Verwertung zuführen.

Abmaße ca. 150 x 40 x 30cm

Das Abbruchmaterial ist als Beton der Verwertungsklasse
Z2 (AVV-Nr.  170101 - Beton) eingestuft, die
Entsorgungsnachweise sind dem AG vorzulegen.

Deponie:'..............................................
......'
Menge: 2,000 m3

**2.5.130 Brückenplatte abbrechen und entsorgen**
Aufgelegte Brückenplatte aus Stahlbeton abbrechen,
brüchig, verwittert, transportieren und entsorgen

Länge ca. 20,00m
Breite ca. 1,50m
Dicke ca. 0,15cm

Abbruch und Transport in Teilstücken. Erhöhter Aufwand
durch Trennung vom Unterzug wird nicht gesondert
vergütet.

Deponie:'..............................................
......'
Menge: 5,000 m3

**2.5.140 Tragwerk (Bewehrter Balken) abbrechen, entsorgen**
Tragwerk des Brückenbauwerks, mittig unter der
Brückenplatte, freilegen, trennen und in Teilstücken
abbrechen, transportieren und entsorgen.

Länge ca. 20m mit 2 Abwinklungen, jeweils 45°
Breite ca. 0,80m
Höhe ca. 0,80m

Deponie:'..............................................
......'
Menge: 14,200 m3

**2.5.150 Erhöhte Aufwendungen für Großgerät, Baubehelfe**
Pauschale gilt für Aufwendungen beim Abbruch des
Brückentragwerks. Abgegolten sind der zusätzliche
Einsatz von Großgeräten nach Wahl des AN im Gewässer
und gewässernahen Bereichen sowie sämtliche Baubehelfe
(z.B. zusätzliche Aufstandsflächen) nach statischen
Erfordernissen.
Hierzu zählt auch eine evtl. notwendige Profilierung
des Gewässerbettes außerhalb des Bereichs der
provisorischen Aufschüttung inkl. deren Rückbau.
Menge: 1,000 psch

**2.5.160 Zulage für Mehraufwand zur Trennung des Bestands**
Zulage für Mehraufwendungen beim Freilegen und
Abbrechen des Brückenbauwerks am Anschluss zum Bestand.
Vergütet wird der Mehraufwand an Handarbeit im Bereich
des Teils der Brückenauflager bzw. -befestigung an
beiden Uferseiten der Weida. Stemmarbeiten oder
Vermörtelungen sind in diese Position einzukalkulieren.
Die bestehende Mauer sowie die zugehörige Gründung der
Böschungsbefestigung darf nicht beschädigt werden.
Menge: 1,000 psch

**2.5.170 Sicherung Gewässersohle im Bereich des Brückenbauwerks**
Während des Abbruchs des Brückenbauwerks ist darauf zu
achten, dass die Gewässersohle nicht verunreinigt wird.
Menge: 5,000 d

#### Abschnitt 2.6 Erdarbeiten

**2.6.10 Oberboden abtragen lagern Abtrag-D 20cm**
Oberboden der Böschungen, abtragen, auf Lagerplatz des
AN lagern, Abtragdicke im Mittel 20 cm,
Mengenermittlung nach Aufmaß.
Menge: 120,000 m3
Zuordnung: 002

**2.6.20 Oberboden lösen laden transp. LKW AN entsorgen Vergüt.Entsorg. AN**
Abtrag des Oberbodens,
Oberboden im Böschungsbereich, die Verwertungsklasse
des Bodens beträgt Z2 (vgl. Anlage Baugrundgutachten).
Boden profilgerecht lösen und direkt laden, auf LKW des
AN laden, transportieren, entsorgen,
inkl. notwendiger Aussortierung, Verwertungskosten,
Erstellung Entsorgungsnachweis, Abfall ist nicht
gefährlich, nicht schadstoffbelastet, Abfallschlüssel
nach AVV (Abfallverzeichnis-Verordnung) 170504
Boden/Stein, zum Lager/zur Anlage nach Wahl des AN,
Abtragtiefe i.M 0,8 m,

Mengenermittlung nach Aufmaß
Weitere Angaben siehe Baugrundgutachten
Menge: 60,000 m3
Zuordnung: 512 002

**2.6.30 Oberboden auftragen Auftrag-D 20cm**
Oberboden, auf Lagerplatz des AN zwischengelagert,
auftragen, Auftragsdicke im Mittel 20 cm.
Menge: 120,000 m3
Zuordnung: 002

**2.6.40 Boden lösen laden transp. LKW AN entsorgen Vergüt.Entsorg. AN**
Boden nach Abtrag des Oberbodens,
Boden im Böschungsbereich, die Verwertungsklasse des
Bodens beträgt Z2 (vgl. Anlage Baugrundgutachten).
Boden profilgerecht lösen und direkt laden, auf LKW des
AN laden, transportieren, entsorgen,
inkl. notwendiger Aussortierung, Verwertungskosten,
Erstellung Entsorgungsnachweis, Abfall ist nicht
gefährlich, nicht schadstoffbelastet, Abfallschlüssel
nach AVV (Abfallverzeichnis-Verordnung) 170504
Boden/Stein, zum Lager/zur Anlage nach Wahl des AN,
Abtragtiefe bis 1,25 m,

Mengenermittlung nach Aufmaß
Weitere Angaben siehe Baugrundgutachten
Menge: 10,000 m3
Zuordnung: 512 002

**2.6.50 Boden liefern und in Böschungsbereich einbauen**
Boden liefern und in Böschungsbereich einbauen.
Kornabgestuftes Material unbelastet. Recyclingstoffe sind nicht
zulässig. Der Anteil abschlämmbarer Bestandteile sollte
20 Volumen-% nicht überschreiten. Boden lagenweise
einbauen und verdichten.

Herkunft:'.............................................
.......'

Körnung:'..............................................
......'

Anteil abschlämmbarer
Bestandteile:'.........................................
...........'
Menge: 33,000 m3

**2.6.60 Boden liefern und in Mühlgrabeneinlauf einbauen**
Boden liefern und im Bereich des Mühlgrabeneinlaufs
einbauen. Feinkörniges Material, unbelastet.
Recyclingstoffe sind nicht zulässig. kf- Wert > 10^7.
Boden lagenweise einbauen und verdichten.

Herkunft:'.............................................
.......'

Körnung:'..............................................
......'

Anteil abschlämmbarer
Bestandteile:'.........................................
...........'
Menge: 15,000 m3

**2.6.70 Böschung profilieren**
Böschung nach Vorgaben der Planung profilieren.
Abrechnung nach Aufmaß.
Menge: 165,000 m2

#### Abschnitt 2.7 Wasserbauarbeiten

**2.7.10 Vorh. Planum profilieren**
Vorhandenes Planum profilieren bzw. herstellen und
verdichten.
Boden, soweit möglich, innerhalb der Baustelle
ausgleichen. Lieferung von Boden bzw. Beseitigung
überschüssigen Bodens wird nicht gesondert vergütet.
Bauteil: Planum unter Schüttungen aus Wasserbausteinen
in Sohle und Böschungen.
Max. Abweichung von der Sollhöhe +5/-5 cm.
Bearbeitungsbereich unter fließender Welle.
Menge: 325,000 m2

**2.7.20 Schüttung aus Wasserbaust. CP 45/125**
Schüttung aus Steinen auf vorbereitetem Planum nach
Zeichnung herstellen und abgleichen.
Zweck = Einbau als Unterbau Verfüllung Abbruchbereich /
Sohlbereich / Böschung
Wasserhaltung wird nicht gesondert vergütet.
Material = Wasserbausteine
CP 45/125 nach TLW 2003
Gütenachweis vor Einbau liefern
Steingröße 63-125mm
mittlerer Steindurchmesser: 90 mm
Rohdichte: mindestens 2,3 Mg/m3
nacharbeiten und ebenflächig abgleichen,
in unterschiedlicher Einbaudicke,
Einbaudicke im Mittel: ca. 0,30 - 0,80 m
Abrechnung nach Lieferscheinen.
Vorlage  Lieferschein notwendig.

Gesteinsart:'..........................................
..........'

Steinbruch:'...........................................
.........'

Rohdichte:'............................................
........'
Menge: 320,000 m2

**2.7.30 Schüttung aus Wasserbaust. LMB 5/40**
Schüttung aus Wasserbaust. LMB 5/40
als Verfüllung der Sohlbefestigung.
inkl. aller Umlagerungen und Zwischentransporte
einbauen
Material: = Wasserbausteine  LMB 5-40, nach TLW 2003
Gütenachweis vor Einbau liefern
Steingewicht 5 bis 40kg i.M. 25 kg
mittlerer Steindurchmesser: 220 mm
Einbaudicke: ca. 40cm
Rohdichte: mindestens 2,3 Mg/m3
auf Steinschüttung LMB 40/200.
Sohl- und Ufersicherung; max.  Neigung bis 1:1,5
inkl. aller Nacharbeiten und ebenflächiges angleichen;
inkl. in Handarbeit nachsetzen;
Abrechnung nach Lieferschein.
Vorlage Lieferschein notwendig.

Gesteinsart:'..........................................
..........'

Steinbruch:'...........................................
.........'

Rohdichte:'............................................
........'
Menge: 26,000 m3

**2.7.40 Sohlstruktur aus Wasserbaust. LMB 10/60**
Schüttung aus Wasserbaust. LMB 10/60
zur Herstellung einer Sohlstruktur zwischen den Buhnen.

inkl. aller Umlagerungen und Zwischentransporte
einbauen
Material: = Wasserbausteine  LMB 10-60, nach TLW 2003
Gütenachweis vor Einbau liefern
Steingewicht 10 bis 60kg i.M. 25 kg
mittlerer Steindurchmesser: 300 mm
Einbaudicke: ca. 40cm
Rohdichte: mindestens 2,3 Mg/m3
auf Schüttung LMB 5/40
Flachwasserzone
inkl. aller Nacharbeiten und ebenflächiges angleichen;
inkl. in Handarbeit nachsetzen;
Abrechnung nach Lieferschein.
Vorlage  Lieferschein notwendig.

Gesteinsart:'..........................................
..........'

Steinbruch:'...........................................
.........'

Rohdichte:'............................................
........'
Menge: 55,000 m3

**2.7.50 Buhne aus Wasserbaust. LMB 40/200**
Buhne aus Steinen auf vorbereitetem Planum nach
Zeichnung herstellen.
Zweck = Einbau als Buhne
Wasserhaltung wird nicht gesondert vergütet.
Material = Wasserbausteine
LMB 40/200 nach TLW 2003
Gütenachweis vor Einbau liefern
Steingröße 200-600mm
mittlerer Steindurchmesser: 400 mm
Rohdichte: mindestens 2,3 Mg/m3
Einbau als Steinreihe mit umlaufenden Steinen LMB
40/200 mit Steinhöhe 50-60cm gem. Regelquerschnitt 1,
nacharbeiten und profilgerecht abgleichen,
in unterschiedlicher Einbaudicke,
Einbaudicke im Mittel: 0,8 m
Abrechnung nach Lieferschein.
Vorlage Lieferschein notwendig.

Gesteinsart:'..........................................
..........'

Steinbruch:'...........................................
.........'

Rohdichte:'............................................
........'
Menge: 160,000 m3

**2.7.60 Einbau in Buhne aus Wasserbaust. LMB 5/40**
Schüttung aus Wasserbaust. LMB 5/40 Verfüllung von
Zwischenräumen als Ergänzung der Steinschüttung für
Buhnen.
inkl. aller Umlagerungen und Zwischentransporte
einbauen
Material: = Wasserbausteine  LMB 5-40, nach TLW 2003
Gütenachweis vor Einbau liefern
Steingewicht 5 bis 40kg i.M. 25 kg
mittlerer Steindurchmesser: 220 mm
Einbaudicke: ca. 40cm
Rohdichte: mindestens 2,3 Mg/m3
Buhne gem. Zeichnung.
inkl. aller Nacharbeiten und ebenflächiges angleichen;
inkl. in Handarbeit nachsetzen;
Abrechnung nach Lieferschein.
Vorlage  Lieferschein notwendig

Gesteinsart:'..........................................
..........'

Steinbruch:'...........................................
.........'

Rohdichte:'............................................
........'
Menge: 20,000 m3

**2.7.70 Böschungssicherung aus Wasserbaust. LMB 40/200**
Böschungssicherung mit Wasserbausteinen lt.
Zeichnung/ Regelquerschnitt Proinzipskizze Dauerhafte
Rampe. Inkl. aller Umlagerungen und Zwischentransporte
einbauen
Zweck = Sicherung Böschung
Wasserhaltung wird nicht gesondert vergütet.
Material = Wasserbausteine
LMB 40/200 nach TLW 2003
Gütenachweis vor Einbau liefern
Steingröße 200-600mm
mittlerer Steindurchmesser: 400 mm
Rohdichte: mindestens 2,3 Mg/m3
Steinhöhe 50-60cm gem. Zeichnung/ Regelquerschnitt
bzw. in Abstimmung AG/ Bauleitung,
nacharbeiten und profilgerecht abgleichen,
in unterschiedlicher Einbaudicke,
Einbaudicke im Mittel: 0,8 m
Abrechnung nach Lieferschein.
Vorlage Lieferschein notwendig.

Gesteinsart:'..........................................
..........'

Steinbruch:'...........................................
.........'

Rohdichte:'............................................
........'
Menge: 20,000 m3

**2.7.80 Böschungssicherung aus Wasserbaust. LMB 10/60**
Böschungssicherung mit Wasserbausteinen lt.
Zeichnung/ Regelquerschnitt Prinzipskizze Dauerhafte
Rampe.
Inkl. aller Umlagerungen und Zwischentransporte
einbauen.
Zweck = Sicherung Böschung
Material: = Wasserbausteine  LMB 10-60, nach TLW 2003
Gütenachweis vor Einbau liefern
Steingewicht 10 bis 60kg i.M. 25 kg
mittlerer Steindurchmesser: 220 mm
Einbaudicke: ca. 40cm
Rohdichte: mindestens 2,3 Mg/m3
gem. Zeichnung/ Regelquerschnitt  bzw. in Abstimmung
AG/ Bauleitung einbauen,
inkl. aller Nacharbeiten und ebenflächiges angleichen;
inkl. in Handarbeit nachsetzen;
Abrechnung nach Lieferschein.
Vorlage  Lieferschein notwendig

Gesteinsart:'..........................................
..........'

Steinbruch:'...........................................
.........'

Rohdichte:'............................................
........'
Menge: 10,000 m3

**2.7.90 Profilieren Flachwasserzonen**
Profilieren Flachwasserzonen nach Festlegung durch AG
in der Örtlichkeit.
Menge: 135,000 m2

**2.7.100 Profilieren Gewässersohle**
Profilieren Gewässersohle
Umlagern und profilgerechtes Einbauen von vorhandenem
Flusssediment.

Gilt für die gesamte Baumaßnahme inkl. der
Einfahrtsrampe (Neubau).

Ausführung in Absprache mit AG bzw. Bauüberwachung.
Menge: 250,000 m2

#### Abschnitt 2.8 Schlosserarbeiten

*Hinweis*
Neubau Toranlage Baustellenzufahrt

**2.8.10 Drehflügeltor zweiflüglig 4,00 m**
Drehflügeltor 2-flügelig, verzinkt und beschichtet,
liefern und montieren.

Türmaße:
Rahmenhöhe 2000 mm
lichte Weite 4000 mm
Bodenfreiheit bis 100 mm
Die Bodenfreiheit ist nur möglich, wenn die OK Boden
oder Belag im Öffnungsbereich der Torflügel waagrerecht
ist.

Konstruktion:
Rahmenkonstruktion aus Rechteckrohr in der der
Flügelgröße entsprechenden Dimensionierung,
durchbiegungssicher und verwindungssteif. Pfosten
bestehend aus Quadratrohr mit aufgeschweißter
Abdeckplatte. Die Torflügel sind durch Torgehänge aus
starken, 3-dimensional verstellbaren, geschmiedeten
Augenschrauben und Bolzen mit dem Pfosten verbunden.
Die Aufhängungen sind nachstellbar ab Werk zu liefern.

Schloss und Verriegelung:
Die Verriegelung besteht aus einem in den Rahmen
eingelassenen Schloß. Profilzylinder vorgerichtet.
Passend zum Torschloss sind 3 Schlüssel zu liefern und
an den AG zu übergeben.
Drückergarnitur aus Aluminium bestehend ausTürklinke
innen, außen, verschließbarer Fußriegel

Kein Feststeller

Türfüllung:
Stabfüllung 30/20 mm
Gitterfüllung: MW 20/200 mm

Öffnungsrichtung DIN rechts (links einwärts)

Zaunanschluss:
Maschendrahtzaun links und rechts mit je 3 Halteseilen

Zubehör:
Profilzylinder mit 3 Schlüsseln

Korrosionsschutz:
Die gesamte Toranlage feuerverzinkt und zusätzlich
pulverbeschichtet.

Farbe:
Silbergrau RAL 7001

Fundamente:
Fundamente nach Vorgaben des Herstellers ausführen.

Einschl. aller erforderlicher Erdarbeiten.
angebotenes Fabrikat:'

.....................................................'
Menge: 1,000 St

**2.8.20 Zulage für Anschluss an Bestand**
Zulage für den beidseitigen Anschluss des vorhandenen
Zauns (Maschendraht mit drei Halteseilen) an die neuen
Torpfosten inkl. evtl. notwendiger zusätzlicher
Bohrungen, o.ä. Sollten Bohrungen erforderlich sein,
ist auf Korrosionsschutz zu achten.
Korrosionsschutzmaßnahme werden nicht gesondert
vergütet.

ACHTUNG: Zusätzlich notwendige Materialien des
Bestandszauns inkl. Maschendraht, Halteseilen,
Befestigungen, Kleinmaterial, etc. sind in die
Pauschale einzurechnen.
Menge: 1,000 psch

USt %: 19,00
